# Leistungsverzeichnis
Leistungsbeschreibung (GAEB 90, DA81)
Währung: EUR

## Leistungsverzeichnis
Datum: 19.06.23

**1 LED-Stehleuchte 70 W, 4.000 K, silber, O ptik: Mikroprismen, Ansteuerung über Ta**
StL-Nr. 1
LED-Stehleuchte, mikroprismatische Abdeckung, mit
Indirektanteil, silber, rechteckig. Ausführung in
kompakter Bauform für die harmonische Implementierung
in stimmige, architektonische Raumkonzepte. Montageart:
Anbaumontage, Montageort: Bodenmontage, Material:
Aluminium / Stahl / Kunststoff, Schutzart raumseitig:
nach DIN EN 60529: IP20, Schutzklasse: (EN 61140) I,
Spannung: 230V AC 50Hz, Leistung: 60W, Anzahl der
Leuchtmittel / Fassungen: 2.0 Stk, Lichtstrom: 7.200
lm, Farbtemperatur: 4.000 K, Verstellbarkeit: nicht
verstellbar, Mit Betriebsgerät: Ja, Art der Dimmung:
Präsenzmelder.
Menge: 1,000 Stck
